# BI-HvB MI - NB zentrale Waffenkammer
Angebotsaufforderung (GAEB 90, DA83)
Währung: EUR
Auftraggeber: Bau- und Liegenschaftsbetrieb

## Zusätzlicher Text
00. Vereinfachte Schreibweisen

AG = Auftraggeber
AN = Auftragnehmer (Bieter)
BE = Baustelleneinrichtung
BL = Bauleiter AN
BÜ = Bauüberwachung des AG
EP = Einheitspreis(e)

01. Geltungsbereich

Die Anwendung der allgemein anerkannten Regeln der Technik sowie der
einschlägigen DIN-(EN)-Richtlinien ist durch die vollumfängliche
Vereinbarung der VOB selbstverständliche Vertragsgrundlage.
Auf die technischen Spezifikationen im Anhang TS der VOB wird verwiesen
und insofern auf die Auflistung der geltenden Normen in der
Beschreibung verzichtet.
Darüber hinaus gelten alle zum Ausführungszeitpunkt gültigen
behördlichen Erlasse und Gesetze sowie Unfallverhütungsvorschriften,
Auflagen der Feuerwehr, Richtlinien der Hersteller, sofern sie den DIN-
Vorschriften nicht widersprechen.
Werden in der Beschreibung Normen genannt hat dies hinweisenden
Charakter und/oder dient der exakten Formulierung der Anforderungen.

02. Hinweise zur Leistungsbeschreibung

Grundlage des Angebotes sind die Ausschreibungsunterlagen und die
Leistungsbeschreibung des AG.
Der AN ist verpflichtet, die Ausschreibungsunterlagen, Texte und ggf.
Zeichnungen lt. Inhaltsverzeichnis und Unterlagenverzeichnis auf
Vollständigkeit zu überprüfen.

Konstruktionsmerkmale und Beschreibungen, die auf bestimmte Hersteller
schließen lassen, auch wenn diese nicht benannt werden, dienen
lediglich der Erläuterung des geforderten Konstruktionsprinzips und
sind grundsätzlich unter dem Vorbehalt "oder gleichwertig" zu
betrachten. Die Gleichwertigkeit ist durch Nachweise und Muster auf
Verlangen des AG zu belegen.

Für die Ausführung gelten alle das jeweilige Gewerk betreffenden Normen
und Richtlinien.

Soweit in der Leistungsbeschreibung auf technische Spezifikationen,
z.B. nationale Normen, mit denen Europäische Normen umgesetzt werden,
europäische technische Zulassungen, gemeinsame technische
Spezifikationen, internationale Normen, Bezug genommen wird, werden
auch ohne den ausdrücklichen Zusatz "oder gleichwertig" immer
gleichwertige technische Spezifikationen in Bezug genommen.

03. Beschreibung der Maßnahme

Der Bau- und Liegenschaftsbetrieb NRW, Niederlassung Bielefeld plant
den Neubau eines zentralen Lagergebäudes für die Herzog von
Braunschweig Kaserne in Minden.

Bauvorhaben:
Herzog-von-Braunschweig-Kaserne
HvB Kaserne Minden Geb.5
zentrales Lagergebäude
Wettinerallee 15
32429 Minden

Bauherrenvertreter:
Bau- und Liegenschaftsbetrieb NRW Niederlassung Bielefeld
August-Bebel-Straße 91
33602 Bielefeld

Das nicht unterkellerte Gebäude hat ein Vollgeschoss im Sinne des § 2
BauO NRW. Die Außenmaße des Gebäudes betragen ca. 30 x 70 m, die
Dachkante liegt bei ca. 5,15m über OKFF. Das Gebäude erhält ein
Flachdach. Der geplante Fertigfußboden des Erdgeschosses (Baunull)
liegt bei ± 0.00 = 46,60 ü. NN, die OK Sohle liegt im EG bei 46,525 ü.
NN.

Das Lagergebäude besteht im Wesentlichen aus Lagerräumen, Reinigungs-
und Nebenräumen. Fünf Lagerräume in der Größe von jeweils ca. 150m2
werden in drei Reihen als dreibündige Anlage im Erdgeschoss angeordnet.
Neben dem Haupteingang befinden sich drei Reinigungsräume von jeweils
ca. 60m2 und ein Batterieladeraum.
Das Gebäude ist über einen Haupteingang im Westen und zwei
Nebeneingänge im Westen und Norden zugänglich. Die Eingänge führen
jeweils direkt auf die Flurbereiche. Zwei Werkräume, der Sanitärbereich
sowie die Technikräume befinden sich im nördlichen Bereich des Gebäudes
direkt an einem Abschnitt des Längsflurs.

Das Gebäude wird in Massivbauweise errichtet. Die Außen- und Innenwände
bestehen aus Kalksandsteinmauerwerk, die flurbegleitenden Wände werden
als Sichtbetonwände ausgeführt, die Sohlplatte und die Dachdecke aus
Stahlbeton. Die Fassaden werden aus Verblendmauerwerk erstellt,
lediglich im Bereich der von außen zugänglichen Technikräume wird ein
Teilbereich als vorgehängte Fassade in Aluminium hergestellt.

Die Fassade des Eingangsbereiches und der Nebeneingänge werden als
Pfostenriegel-Konstruktionen ausgeführt.

04. Baugrundstück/ Zugänglichkeit/ Sicherheit

Zugänglichkeit:
Die Baustelle befindet sich auf einem bewachten und umzäunten
Kasernengelände, mit Zufahrt über eine gesicherte Wache. Bei Betreten
der Kaserne sind gültige Personalausweise unbedingt mitzuführen.
Für alle Personen ist zusätzlich ein Kasernenausweis zu beantragen und
beim Betreten des Geländes unbedingt mitzuführen.
Bei der Preisbildung ist zu berücksichtigen, dass eventuell anfallende
Wartezeiten beim Betreten der Kaserne durch Kontrollen usw. der Wache
auftreten können, diese werden nicht gesondert vergütet. Gleiches gilt
für den Fall, dass die Bundeswehr den Zutritt zur Kaserne bzw. zum
Baufeld in Ausnahmefällen verwehrt, z. B. im Fall von Veranstaltungen,
Krisenfall usw.
Der Verkehr und laufende Dienstbetrieb auf dem Gelände darf nicht
(durch Baufahrzeuge usw.) gestört oder beeinträchtigt werden.
Die Baustelle erreicht man über gepflasterte und asphaltierte Straßen
in der Kaserne.
Übernachtungen sind auf dem Gelände untersagt.
Nach vorheriger Terminabsprache besteht während der Angebotsfrist die
Möglichkeit zur Besichtigung der Baumaßnahme.

Nicht zutrittsberechtigtes Personal:
Siehe Formblatt Staatenliste.

05. Baustelleneinrichtung

Das Baufeld wird mit einem Drahtgitterelementzaun mit festverschraubten
Elementen und einem Zugangstor eingefriedet. Das Tor erhält Schlösser.
Alle AN der Baumaßnahmen werden mit entsprechenden Schlüsseln
ausgestattet. Der Baustellenbereich darf nur über die gekennzeichneten
Zugänge betreten und verlassen werden. Die ausgewiesenen Verkehrswege
sind zu benutzen; Ausnahmen bedürfen der Genehmigung durch den AG bzw.
die BÜ.

Lagerflächen bzw. Aufstellflächen für die Baustelleneinrichtung werden
durch die BÜ zugewiesen bzw. im AN-seitig zu erstellenden
Baustelleneinrichtungsplan abgestimmt. Aufgrund der umfangreichen
Bauarbeiten im Gebäude sind dort keine Räume für Lagerzwecke bzw. als
Tagesunterkünfte und dgl. vorgesehen.
Kurzfristige Lagerung an den Arbeitsbereichen ist möglich, ist jedoch
zwingend mit der BÜ im Vorfeld abzuklären.

Das Übernachten auf der Baustelle ist untersagt.

06. Vermessung

Die Vermessung des Baugrundstückes und des Gebäudes obliegt dem AG.
Zu Beginn der Arbeiten werden seitens des AN die vorhandenen
vermessungstechnischen Leistungen zur Kenntnis genommen und ein
eventueller Bedarf an zusätzlichen vermessungstechnischen Leistungen
angezeigt.
Soweit nicht im eigenen Leistungsumfang enthalten, ist es dem AN
grundsätzlich untersagt, eigene vermessungstechnische Leistungen am
Gebäude anzubringen bzw. bedarf der ausdrücklichen Zustimmung der BÜ.
Seitens des AG wird das Gebäude in Lage und Höhe vermessen. Das
Feinplanum wird nach Herstellung eingemessen, Sobald der Baufortschritt
es zulässt, werden Meterrisse in Bezug auf die Baunull-Höhe eingemessen
und Messpunkte in ausreichender Anzahl am Gebäude mechanisch
angebracht.
Es gilt §3 Abs. 2 und 3 VOB/B.

07. Arbeitszeiten

Die Baustelle (Bauzaun etc.) ist in den arbeitsfreien Zeiten (montags -
donnerstags von 17.00 - 06.30 Uhr und freitags von 17.00 - montags
06.30 Uhr) vom AN verschlossen zu halten. Arbeiten außerhalb dieser
Zeiten, insb. an Samstagen, Sonn- und Feiertagen bedürfen der
Zustimmung des AG bzw. der BÜ. Dies gilt auch für Materialanlieferungen
o.ä.

Soweit behördliche Ausnahmegenehmigungen erforderlich werden, hat der
AN diese selbstständig einzuholen.

Die Besichtigung der Baustelle durch Dritte ist ausgeschlossen.

08. Baustrom- / Bauwasserversorgung

Ein zentraler Baustromverteiler und ein zentraler Bauwasseranschluss
werden durch das Gewerk der Rohbauarbeiten eingerichtet und für die
Nutzung aller Gewerke vorgehalten. Weitere Unterverteilungen und
Zuleitungen zu den jeweiligen Arbeitsplätzen, auch zu
Beleuchtungszwecken, sind Sache des AN.
Baustrom und Bauwasser werden den AN kostenfrei zur Verfügung gestellt.

09. Schutzmaßnahmen an Vegetationsflächen / Baumbestand

An das Gebäude angrenzender Baumbestand, Rasenflächen und Pflanzbeete
sind zu berücksichtigen und zu schützen bzw. bei Beschädigung wieder in
den ursprünglichen Zustand zu versetzen. Erforderliche Schutzmaßnahmen
erfolgen in Abstimmung mit der BÜ durch den AN Tiefbau, sind jedoch
durch den AN Rohbau zu übernehmen und nach Aufforderung der BÜ instand
zu halten.

10. Baustellenorganisation / -koordination

Leitung der Ausführung:
Es muss ständig eine der deutschen Sprache kundige, fachlich geeignete
Person als Ansprechpartner vor Ort erreichbar sein. Zu Beginn der
Arbeiten ist diese zu benennen.

Baureklame:
Jegliche Firmenreklame in Form von Schildern oder Beschriftungen an der
Straße, dem Bauzaun oder an der Baustelle darf nicht angebracht werden.
Sie wird auf Kosten des jeweiligen AN durch Anordnung der Bauleitung
entfernt.

11. Bautageberichte (DIN A4, deutschsprachig)

Vom AN sind täglich Bautagesberichte mit den vom AG geforderten Angaben
zu führen und wöchentlich am Montag der darauf folgenden Woche an die
BÜ zu übergeben. Ein entsprechendes Formblatt wird gestellt.
Wochenberichte werden nicht zugelassen. Die Bautageberichte müssen alle
Angaben enthalten, die für die Ausführung und Abrechnung von Bedeutung
sein können. Mögliche Überarbeitungen sind auf Anforderung, spätestens
aber mit der Schlussrechnung dem AG auszuhändigen.

12. Bauzeit

Es ist mit einer Bauzeit gemäß beiliegendem Rahmenterminplan zu
kalkulieren.
Die Arbeiten sind in Zeit und Reihenfolge nach den Terminangaben des
AGs auszuführen. Vor Auftragserteilung ist vom AN in Absprache mit dem
AG/Bauleiter innerhalb einer Woche ein detaillierter Bauzeitenplan als
Ergänzung zum bestehenden Gesamtbauzeitenplan vorzulegen, unter Angabe
des Personaleinsatzes für das betreffende Gewerk.
Alle Daten, wie Termine und Personaleinsatz, sind mit dem AG/Bauleiter
abzustimmen.

13. Objekt- und Bauüberwachung

Die Objektüberwachung des AG obliegt einem Architektur- bzw.
Fachingenieurbüro. Anordnungen Dritter dürfen nicht befolgt werden.

14. Sicherheit und Arbeitsschutz (SiGeKo)

Sicherheitsbeauftragter des AN/SiGeKo:
Das Bauvorhaben fällt unter die Baustellenverordnung.
Ein "SiGe-Plan" wird vom Ing.-Büro aufgestellt und nach Bauverlauf
fortgeschrieben. Es ist danach zu verfahren.
Die Überwachung und Koordination der SiGeKo-Vorschriften, nach der
Baustellenverordnung vom 10.06.1998, erfolgt durch ein Ing.-Büro. Den
Anweisungen des SiGeKo's ist umgehend Folge zu leisten.
Die Unfallverhütungsvorschriften sowie Sicherheits- und
Gesundheitsschutzkennzeichnung am Arbeitsplatz (BGV A8) sind
einzuhalten.

Während der Dauer der Bauarbeiten sind von allen am Bau beteiligten
Firmen Sicherungsschutzmaßnahmen für das Baustellenpersonal
entsprechend der gültigen Vorschriften des Sicherheits- und
Gesundheitsschutzes, sowie der Arbeitsstättenverordnung zu planen,
beizustellen, vorzuhalten und einzuhalten.

Der AG wird einen SiGeKo einsetzen, der die Baumaßnahme begleitet. Der
AN hat im Sinne des § 10 der UVV eine Aufsichtsperson zu benennen, die
für die Einhaltung der Unfallverhütungsvorschriften der
Berufsgenossenschaft verantwortlich ist. Die Unterweisungen der
Mitarbeiter und etwaiger Nachunternehmer sind zu dokumentieren. Die
erforderlichen Unterlagen und Bescheinigungen müssen auf der Baustelle
vorliegen bzw. ausgehängt werden.

Der AN hat eine Gefährdungsanalyse und eine Erstunterweisung
durchzuführen und zu dokumentieren und gegebenenfalls nach Verlangen
dem Si- Ge Ko bzw. der BÜ vorzulegen.
Gemäß der BGV A 1 und den weiterführenden Unfallvorschriften ist es
erforderlich, dass die Unterlagen wie Betriebsanweisungen für Geräte,
Maschinen, und Gefahrstoffe, Aufbau- und Verwendungsanleitungen für
Gerüste, fahrbare Arbeitsgerüste, Beauftragung der Maschinenführer etc.
auf der Baustelle vorhanden sein müssen.
Auf der Baustelle sind nur vorschriftsmäßige, geprüfte Geräte und
Maschinen einzusetzen (z.B. elektrischen Betriebsmittel,
Hubarbeitsbühnen usw.).
Die Beauftragung eines Sicherheits- Gesundheitsschutz Koordinator von
seitens des Bauherrn (Si Ge Ko) entbindet den Unternehmer nicht, nach
der BGV A 1, die hier geforderte Koordinierungspflicht wahrzunehmen.

Erforderliches Sicherungsgerät und die erforderliche Erste-Hilfe-
Ausrüstung müssen den aktuellen Anforderungen entsprechen. Zur
Durchführung der Maßnahme erstellt der SiGeKo einen Sicherheits- und
Gesundheitsschutzplan (SiGe-Plan).

Der AN hat sich in allen Belangen des Arbeitsschutzes sowie des
Sicherheits- und Gesundheitsschutzes auf der Baustelle mit dem SiGeKo
und der BÜ abzustimmen.

Er hat zu regelmäßigen Sicherheitsbegehungen auf der Baustelle einen
verantwortlichen Bauleiter oder Polier als Begleitperson zu stellen,
sowie die dabei festgestellten Mängel umgehend zu beseitigen.

Auf Verlangen ist auch die Teilnahme der Fachkraft für
Arbeitssicherheit (FaSi) an den Sicherheitsbegehungen zu gewährleisten.

Rauchverbot:
Im kompletten Gebäude besteht Rauchverbot. Rauchen ist nur außerhalb
des Gebäudes erlaubt.

15. Erste Hilfe

Der AN hat gem. §26, BGV A1 eine ausreichende Zahl an ausgebildeten
Ersthelfern auf der Baustelle einzusetzen und diese dem SiGeKo zu
benennen.
Das Erste-Hilfe-Material ist nach den Anforderungen des §25
vorzuhalten.

16. Baustellenordnung

Der AG behält sich vor, in Abstimmung mit dem SiGeKo, eine
Baustellenordnung zu erlassen. Der AN und seine Nachunternehmer haben
die Kenntnisnahme sowie den Empfang schriftlich zu bestätigen.

Bei groben Verstößen gegen die sicherheitstechnischen Schutzmaßnahmen
oder Verhaltensregeln werden die betroffenen Personen der Baustelle
sofort verwiesen. Der AN hat umgehend für geeigneten fachkundigen
Ersatz zu sorgen.

17. Personalunterkünfte, Sanitäreinrichtungen

Räume für Personalunterkünfte stehen nicht zur Verfügung, die
Unterbringung der Arbeitskräfte ist Sache des AN. Gem. den
Anforderungen der ArbStättV ist eine entsprechende Tagesunterkunft
(Pausen-, Sozialraum) bereitzustellen, der AN hat die Forderungen der
ArbStättV einzuhalten. Unterkünfte wie Schlafräume und Aufenthaltsräume
für die Freizeit dürfen in der Liegenschaft, in der sich die Baustelle
befindet, nicht eingerichtet werden.

Es werden Sanitäreinrichtungen im ausreichenden Maße durch den AG auf
dem Baugrundstück zur Verfügung gestellt.Im Bestand vorhandene WC-
Bereiche können nicht genutzt werden.

18. Arbeitsplätze, Arbeitsplatzbeleuchtung

Gem. ArbStättV obliegt dem AN die Sicherung der Baustelle und die
Sicherstellung der Ordnung auf der Baustelle sowie die Erfüllung der
ihm obliegenden Verpflichtungen gegenüber seinen Arbeitnehmern
entsprechend gesetzlichen, behördlichen und berufsgenossenschaftlichen
Bestimmungen.

Im Rahmen dieser Verpflichtungen obliegt ihm das Herstellen einer
ausreichenden Beleuchtung seiner Arbeitsstätten. Dies ist in die EP
einzukalkulieren. Durch den AG wird lediglich eine Grundbeleuchtung,
keine Arbeitsplatzbeleuchtung, eingerichtet, da das Gebäude nahezu
fensterlos ist.

19. Lärmschutz

Im Bauablauf sind Beeinträchtigungen aus Lärm, Schmutz und
Erschütterungen für den bestehenden Betrieb auf das Minimum zu
beschränken.
Bei alternativ möglichen Technologien ist jeweils die mit der
geringsten Lärmemission einzusetzen. Wo möglich, sind schalldämmende
Maßnahmen zu ergreifen.

Der Einsatz von abgaserzeugenden Fahrzeugen und Maschinen ist auf das
absolut unvermeidliche Mindestmaß zu beschränken, bereits bei kurzen
Einsatzpausen sind diese abzustellen.

Lärm- sowie auch erschütterungsintensive Arbeiten sind umgehend auf
Anweisung des AG bzw. der BÜ zu unterbrechen. Lärmintensive Arbeiten
sind anzumelden und mit der Bauleitung vorab zu terminieren. Es gelten
die Immissionsrichtwerte gemäß den Bestimmungen der Technischen
Anleitung zum Schutz gegen Lärm (TA Lärm).
Der AN hat dafür zu sorgen, dass Baumaschinen und Geräte nur von dazu
beauftragten Personen bedient werden. Sofern eine schriftliche
Beauftragung in Rechtsvorschriften vorgesehen ist, muss die beauftragte
Person diese ständig bei sich haben.

Gefahrenbereiche sind eigenverantwortlich abzusperren.

20. Umgang mit Gefahrstoffen, Anzeigepflichten, Brandverhütung

Nach §7, GefStoffV, hat der Arbeitgeber zunächst festzustellen, ob die
Beschäftigten Tätigkeiten mit Gefahrstoffen durchführen oder ob
Gefahrstoffe bei diesen Tätigkeiten entstehen oder freigesetzt werden.
Ist dies der Fall, so hat er vor Aufnahme der Tätigkeit eine
Gefährdungsbeurteilung durch eine fachkundige Person zu erstellen.
Bei Abbrucharbeiten ist der Umgang mit Gefahrstoffen einzukalkulieren.

Für die Verhütung von Gefährdungen sind neben den Schutzstufen der
GefStoffV auch die Regeln und Erkenntnisse des Ausschusses für
Gefahrstoffe zu beachten. Erfüllt der AN selbst nicht die
Anforderungen, so hat er entsprechend qualifizierte Nachunternehmer zu
beauftragen und diese dem AG sowie dem SiGeKo umgehend zu benennen.
Alle notwendigen Nachweise sind dem AG sowie dem SiGeKo schriftlich vor
Beginn zu übergeben.

Brandverhütung:
Es wird eindringlich auf die Brandgefahren bei Schweißarbeiten,
Arbeiten mit offener Flamme und Arbeiten mit leicht entzündlichen
Stoffen hingewiesen. Bei Bausanierungen ist die Brandgefahr oftmals
noch höher als bei Neubauten. Immer wieder entstehen große Schäden,
oftmals auch durch ungenügende Vorsorge und Leichtsinn. Der Bieter
kalkuliert den erhöhten Aufwand für die Vorhaltung von Feuerlöschern
aller Brandklassen in ausreichender Größe und Anzahl ein. Bei
Unklarheiten über bestimmte Gefahrenklassen sind Rat und Auskünfte bei
der zuständigen Feuerwehr oder amtlichen Brandschutzbehörde einzuholen.
Bei Arbeiten mit offener Flamme müssen die entsprechenden Feuerlöscher
an der Arbeitsstelle (nicht in der Baucontainer) bereitstehen. Das
Personal muss mit der Bedienung der Geräte vertraut sein. Nach
Beendigung von Arbeiten mit der offenen Flamme oder Schweißarbeiten ist
jeweils eine Überwachung der Werkstücke und des Bauwerkteiles solange
erforderlich, bis absolut sicher ist, dass kein Brand entstehen kann.
Rauchen ist an der Baustelle überall dort verboten, wo brennbare
Bauteile lagern, eingebaut sind oder werden. Es wird ausdrücklich
darauf verwiesen, dass der Bieter für alle Schäden haftet, die auf
seine Arbeiten zurückzuführen sind. Die Bauleitung ist berechtigt, die
Arbeiten sofort stillzulegen, wenn sie mangelnde Vorsorge feststellt.

21. Bauschild / Außenwerbung

Das Aufstellen eines Bauschildes für die Baumaßnahme ist nicht
vorgesehen. Sonstige Außenwerbung jeglicher Art an Bauwerken, Gerüsten,
Bauzäunen ist grundsätzlich untersagt.

22. Gerüste

Der AN hat die Brauchbarkeit der von ihm eingesetzten Arbeits-, Schutz-
und Traggerüste nachzuweisen und die Betriebssicherheit zu überwachen.
Zulassungsbescheide sowie Aufbau- und Verwendungsanleitungen sind auf
der Baustelle vorzuhalten. Aspekte der Arbeitssicherheit sind vom AN
mit dem SiGe-Koordinator abzustimmen.

Jeder Benutzer hat den ordnungsgemäßen Zustand zu prüfen und ihn zu
erhalten. Veränderungen am Gerüst dürfen nur vom Gerüstersteller
vorgenommen werden. Gesperrte Gerüste dürfen nicht benutzt werden.

23. Ausführung

Während und nach den Arbeitszeiten ist zu gewährleisten, dass keine
Unbefugten den Baustellenbereich betreten. Gefährliche Maschinen,
Werkzeuge und Materialien sind nach Arbeitsende dem Zugriff Unbefugter
zu entziehen.

Die im Betrieb befindlichen umgebenden Gebäude müssen uneingeschränkt
arbeitsfähig bleiben. Das Betreten dort ist nicht erlaubt.

Die Ausführung ist u.U. zeitversetzt und in enger Abhängigkeit mit
anderen Gewerken zu kalkulieren. Unterbrechungen auch von mehreren
Tagen zwischen den Montagezeiten innerhalb eines Leistungsbereiches
sind zu berücksichtigen. Für derartige Unterbrechungen oder
Behinderungen erfolgt keine besondere Vergütung. Der AN hat
einzukalkulieren, dass die Arbeiten nicht in einem Zuge ausgeführt
werden können.

Für die Ausführung und für die Herstellung der ausgeschriebenen
Leistungen sind die Pläne des Architekten sowie der beteiligten
Fachplaner zugrunde zu legen.

Maßkontrollen sind, soweit es der Baufortschritt zulässt,
eigenverantwortlich und so frühzeitig zu nehmen, dass evtl.
erforderliche Korrekturen der Vorleistung durchgeführt werden können,
ohne dass die Termine des AN davon betroffen werden. Alle Maße, die für
die Herstellung, Ausführung und Abrechnung notwendig sind, hat der AN
eigenverantwortlich am Bau zu nehmen bzw. vor Ausführung zu prüfen.

Vor Beginn der Arbeiten sind die tatsächlichen Einbauhöhen bezogen auf
das gesamte Ausbausystem mit der BÜ abzustimmen, insbesondere wenn
unzulässige Toleranzen oder Änderungen der geplanten Konstruktion
festgestellt oder vermutet werden.

24. Baustellenreinigung / Entsorgung / Umweltschutz

Der AN und seine Nachunternehmer sind zur laufenden, täglichen
besenreinen Reinigung ihrer Arbeits- und Pausenbereiche und nach
Beendigung ihrer vertraglichen Leistungen zur unverzüglichen und
vollständigen Räumung der Baustelle verpflichtet.

Sauberkeit auf der Baustelle:
Sauberkeit auf der Baustelle hat höchste Priorität. Deshalb ist täglich
nach Beendigung der Arbeiten die Baustelle besenrein zu verlassen.
Verunreinigungen der Straßen durch Lieferverkehr sind unverzüglich zu
beseitigen.

Vorgaben und Entsorgungsregelungen für Bauschutt/Abfall:
Jeglicher Bauschutt ist sofort zu entfernen. Sämtliche
Verpackungsmaterialien, Folien, Schutt usw., die bei der Montage
anfallen, sind vom AN kostenfrei zu entsorgen.
Schuttcontainer sind wöchentlich, spätestens bis freitags, abzufahren.
Es sollten grundsätzlich abschließbare Schuttcontainer verwendet
werden.
Sollte sich der AN für andere Container entschieden, hat er den durch
die Nutzer der Liegenschaft oder anderen eingeworfenen Müll mit
abzufahren.
Bei Zuwiderhandlungen wird auf Kosten des AN eine Reinigungsfirma
bestellt.

Alle aus den Leistungen des AN herrührenden Schutt-, Abfall- und
Verpackungsmaterialien sind jeweils umgehend abzufahren und fachgerecht
zu entsorgen. Eine gesonderte Vergütung hierfür erfolgt nicht, ebenso
werden Deponiegebühren nicht erstattet. Container dürfen ausschließlich
auf den dafür zugewiesenen Flächen positioniert werden.
Falls nicht als Leistungsposition ausgeschrieben, sind
Containergebühren ebenfalls in Positionen mit Entsorgungsanteil
einzukalkulieren.

Die Auflagen der jeweils entsprechend der Schuttart anzufahrenden
Deponien, sind zu berücksichtigen. Die Materialien sind zu
klassifizieren und im Sinne des
Abfallbeseitigungsgesetzes zu behandeln. Die ordnungsgemäße Entsorgung
ist zu belegen.

Kommt der AN einer mündlichen oder schriftlichen Aufforderung der BÜ
innerhalb von zwei Werktagen nicht nach, so kann die Bauleitung die
Baureinigung / Entsorgung durch Dritte auf Kosten des AN veranlassen.

Lässt sich im Einzelfall bei mehreren in Betracht kommenden AN nicht
ermitteln, welcher von diesen der Verpflichtung nicht nachgekommen ist,
oder entsteht hinsichtlich der Kostenverursachung und Kostenübernahme
bei mehreren möglichen Verursachern keine Einigung, erfolgt eine
prozentuale Verteilung der Kosten auf alle in Betracht kommende AN
entsprechend der Höhe der Auftragssummen.

Farbreste und Reinigungsflüssigkeiten, Baustoffe, Baumaterialien und
kontaminierte Stoffe bzw. Flüssigkeiten dürfen in keinem Fall über die
Toilettenanlagen oder in den Sanitärcontainer in das Abwassersystem
eingeleitet werden, sondern müssen entsprechend ihres
Abfallartenschlüssels fachgerecht gelagert und entsorgt werden. Bei
Nichteinhaltung übernimmt der AN die Entsorgungskosten sowie die Kosten
zur Schadensbehebung.

Bei Anfall umweltgefährdenden Abfalls hat der AN den Nachweis über die
Möglichkeit, die rechtliche Befugnis, sowie die ordnungsgemäße
Entsorgung zu führen (Begleitscheinverfahren). Gibt der AN den Abfall
seinerseits an einen Dritten weiter, so muss er diesen dem AG
namentlich nennen und die notwendigen Unterlagen beifügen, aus denen
eindeutig hervorgeht, dass der Abnehmer zur Entsorgung des Abfalls
geeignet und befugt ist.
Generell sind die Nachweise für die fachgerechte Entsorgung durch den
AN, auch zur Nachweisführung gegenüber Dritten, dem AG in Vertretung
durch die BÜ vorzulegen.

Umweltschutz:
Bei der Ausführung sämtlicher Arbeiten sind umweltschädliche
Auswirkungen zu vermeiden bzw. auf ein Mindestmaß zu begrenzen.
Recycling- oder recyclingfähige Produkte sind vorzuziehen.
Der Energieverbrauch, der Verbrauch von Produkten, die mit der
Vernichtung tropischer Regenwälder oder bedrohter Tierarten
einhergehen, sowie Schadstoffemissionen, schädliche Strahlungen oder
die Ozonschichtschädigende, chemische Stoffe, die Verwendung
schädlicher Substanzen nach der EU-Liste 1 und der "Roten Liste", sind
auf ein Minimum zu begrenzen. Die Verwendung oder Emission jeglicher
derartiger Produkte, Schadstoffe oder Substanzen bedarf, eventuell
einhergehend mit einer Umweltverträglichkeitsprüfung, der gesonderten
schriftlichen Zustimmung des AG.

25. Ausführungs- / Freigabeunterlagen

Zur Durchführung der Baumaßnahme erforderliche Ausführungszeichnungen
werden dem AN digital im PDF-Format zur Verfügung gestellt.
Werkstatt- und Montagezeichnungen sind maßstabsgerecht in digitaler
Ausfertigung (PDF- und DWG-Format) rechtzeitig vor der Ausführung zur
Freigabe bei der BÜ vorzulegen. Eine Prüffrist von min. 1 Woche ist zu
berücksichtigen. Anmerkungen sind einzupflegen.

Es darf grundsätzlich nur nach freigegebenen Zeichnungen gearbeitet
werden, dies gilt ebenso für vorgefertigte Bauteile. Dabei bleibt für
die Maßgenauigkeit und die technisch einwandfreie Konstruktion der
Auftragnehmer allein verantwortlich.
Aus den Darstellungen müssen Konstruktion, Maße, Einbau, Befestigung
und Bauanschlüsse der Bauteile sowie die Einbaufolge erkennbar sein,
die zur fachtechnischen Prüfung und zur Beurteilung der Übereinstimmung
mit LV und Projekt erforderlich sind.

Als Werkstatt- / Montagezeichnungen sind nur aktuelle Unterlagen mit
dem Freigabevermerk der BÜ zugelassen.
Eine Änderung der Ausführung gegenüber der Planung ist nur nach
vorheriger Rücksprache mit dem AG und dessen schriftlicher Zustimmung
zulässig.

Die Erfüllung der im Leistungstext beschriebenen Anforderungen an die
angebotenen Bauteile / Elemente / Konstruktionen sind anhand gültiger
Prüf- und Zulassungsbescheinigungen in Deutschland öffentlich
anerkannter Prüfstellen oder gleichwertiger Stellen der EU und durch
Muster auf Anforderung des AG zu belegen.

26. Kommunikation

Der AN verpflichtet sich, sämtliche auftragsrelevante Kommunikation
über Email-Verkehr zu führen und gibt dafür bei Auftragserteilung eine
oder mehrere Email-Adressen an, die auch für die von der BÜ verwendeten
digitalen Baustellenorganisation verwendet werden.
Dies gilt für den Austausch von Planunterlagen und Dokumenten, die
Vorlage von Bautagesberichten, die Vorlage von Werk- und
Montageplanungen, das Entgegennehmen von Anweisungen der BÜ, das
Entgegennehmen von Termin- und Ablaufplänen,
Baubesprechungsprotokollen, Gesprächsnotizen etc.

27. Bauleitung des Auftragnehmers

Der Auftragnehmer hat für seine Arbeiten einen deutschsprachigen
Projekt- / Bauleiter und eine Aufsichtsperson bei Auftragserteilung
schriftlich zu benennen.
Der Bauleiter AN ist verantwortlich für die Erfüllung der gesetzlichen
und behördlichen Verpflichtungen. Er hat die Ausführungen der
vertraglichen Leistungen zu leiten, die eigenen Arbeiten mit den
anderen am Bau Beteiligten zu koordinieren und für die Ordnung auf
seiner Baustelle zu sorgen.

28. Baubesprechungen

Reguläre Baubesprechungen als Abstimmungstermine zwischen
Bauüberwachung und den Gewerken finden nach Festlegung durch die
Bauüberwachung AG in der Regel wöchentlich statt. Der AN ist
verpflichtet, an den regelmäßig stattfindenden Baubesprechungen, die
durch den AG einberufen werden, teilzunehmen. Der bevollmächtigte
Vertreter des AN muss entscheidungsberechtigt sein. Die Teilnahme des
AN an den Baubesprechungen ist für den AG kostenfrei.

Gleiches gilt für außerordentliche Baubesprechungen aus besonderen
Gründen, die auch kurzfristig einberufen werden können.

29. Abnahmen / Technische Leistungsfeststellungen

Grundsätzlich sind fertig gestellte Leistungen durch den AN der BÜ
anzuzeigen.
Der AN hat die Abnahme der Leistung oder Leistungsfeststellungen
(Informationspflicht!) nach VOB /B rechtzeitig vor Abbau der Gerüste
und vor Beginn von Folgegewerken, die die abzunehmende Leistung
verdecken, schriftlich anzufordern.

30. Übergabeunterlagen/Revisionsunterlagen des AN

Übergabeunterlagen sind mind. 2 Wochen vor der Abnahme prüffähig und
vollständig bei der BÜ in 3-facher Ausfertigung einzureichen. Die
termingerechte Übergabe der o.g. Unterlagen ist Voraussetzung für die
Durchführung der Abnahme.

Dazu gehören, zusätzlich zu den Nebenleistungen gem. VOB /C, u.a.:
- Fachunternehmer- und Errichtererklärung nach Muster des BAIUDBw
- Abnahmeprotokoll nach VOB
- Auflistung der verwendeten Farbikate/Muster / Lieferantenverzeichnis
- Anlagenbeschreibungen, Betriebsanleitungen
- Übereinstimmungserklärungen, Verwendbarkeitsnachweise und
bautechnische Nachweise nach Landesbauordnung
- Wartungs- und Pflegeanleitungen
- Produktbeschreibungen, Materialverwendungen
- Technische Unterlagen
- Gebrauchsanweisungen
- ggf. Werkstattpläne/ Positionspläne
- Revisionszeichnungen gewerkespezifisch

Die o.g. Unterlagen sind nach Freigabe in 3 zusätzlichen Kopien,
zusammengestellt in Ordnern, Pläne gefaltet mit Verstärkung,
einzureichen. Zusätzlich ist je Kopie eine digitale Fassung auf einem
Datenträger (Planunterlagen im pdf- und dwg-Format) zu übergeben.

31. Bemusterungen

Der AN hat Bemusterungen bei Auftragsbeginn in Absprache mit der
Bauleitung so früh zu veranlassen und durchzuführen, dass von
Herstellungs- bzw. Lieferzeiten keine hindernden Auswirkungen auf den
Bauablauf ausgehen.

Von der im Angebot des AN beschriebenen Leistung kann nur aus
besonderem Grund und unter schriftlicher Zustimmung des AG abgewichen
werden. Lieferschwierigkeiten werden als Grund für eine veränderte
Ausführung nicht akzeptiert.

Kosten, die sich aus einer Bemusterung im üblichen Rahmen ergeben, sind
durch den AN zu tragen. Darüber hinaus gehende Bemusterungen sind im
Einzelfall gesondert zu vereinbaren und werden nur nach vorheriger
Angebotsannahme durch den AG vergütet.

32. Stundenlohnarbeiten

Die Ausführung von Stundenlohnarbeiten erfolgt nur auf ausdrückliche
Anordnung des AG bzw der BÜ. Die Nachweise müssen spätestens am Tag
nach der Ausführung vorgelegt werden.

1. Leistungsverzeichnis mit Anlagen

Titel 01. Vorbereitende Arbeiten
Titel 02. Dachdichtungsarbeiten
Titel 03.  Klempnerarbeiten, Dacheinbauten
Titel 04. Stundenlohnarbeiten

2. Baustelleneinrichtungsplan

Baustelleneinrichtungsplan BLB, Kammer- und Lagergebäude

3. Brandschutzkonzept

- Ingenieurbüro für Brandschutz Dammeyer & Partner GbR, Enger,
Brandschutzkonzept vom 30.04.2025

4. Bauzeitenplan

vorläufiger Bauzeitenplan

5. Ausführungsplanung Objektplanung Gebäude

Übersichtspläne
A_BE(00) - Baustelleneinrichtungsplan

Grundrisse
A_EG(00) - Grundriss Erdgeschoss
A_DG(00) - Dachaufsicht

Schnitte
A_SNQ(00) - Querschnitte A-A, B-B, F-F
A_SNL(00) - Längsschnitte C-C, D-D, E-E

Ansichten
A_AN(00) - Ansichten

Details
1200 Attika Regeldetail (00)
1201 Attika Hauptablauf (00)
1202 Attika Notablauf (00)
1203 Vordach (00)
1204 Vordach Anschluss Fertigteilscheibe (00)
1205 Oberlicht RA (00)

## 080-26-00536_VVA-0080-26-02933 Dachabdic
Datum: 17.07.26

*Hinweis*
Die unter diesem LV beschriebenen Leistungen umfassen
die Dachabdichtungsarbeiten des eingeschossigen
Lagergebäudes. Die bauseits hergestellten Dachdecke und
Rohbauaufkantung der Attika bestehen aus Stahlbeton.
Die Dachfläche beträgt ca. 1700m² und wird als
Flachdach mit außenligender Entwässerung und fast
vollflächiger auflastgehaltener PV-Anlage geplant. Die
Unterkonstruktion der PV-Anlage einschließlich
Auflastplatten wird vom Gewerk Elektrotechnik geliefert
und aufgebaut. Andere gebäudetechnische Komponenten
(z.B. Klimageräte. Wechselrichter etc.) werden
ebenfalls auf dem Dach platziert. Es sind 9 Dachkuppel
zur natürlichen Belichtung der Innenräumen und
teilweise als RWA-Öffnungen vorgesehen. Diese sind Teil
dieses LVs. Durchbrüche in die Dachfläche und in die
Attika für die Haupt- und Notentwässerung werden
bauseits hergestellt, müssen jedoch für die Bauzeit im
Rahmen der Dachabdichtungsarbeiten provisorisch
abdedichtet und anschließend wieder aufgemacht werden

Aufgrund der PV-Anlage wird das Dach als genutztes Dach
nach DIN 18531-1 eingestuft. Das Gefälle soll
mindestens 2% betragen und der Aufbau soll für die
mechanische Einwirkung Stufe I und die thermische
Einwirkung Stufe A nach DIN 18531-1 vorgesehen werden
und die Anwendungsklasse K2 entsprechen. Aufgrund der
Industriebaurichtlinie ist die widerstandsfähigkeit
gegen Flugfeuer und strahlende Wärme (harte Bedachung)
gefordert.

Die Absturzsicherung wird durch die hohe Attika
gewährleistet (1,10m in Rohbau, 0,83m über den höchsten
Punkt der Gefälledämmung und 0,735m Tiefe). Dadurch
sind während der Bauzeit ebenfalls keine zusätzliche
Maßnahmen zur Absicherung erforderlich, sofern bei der
zeitlichen Abfolge der Arbeiten darauf geachtet wird
(z.B. Randbohle der Attika vor Gefälledämmung).

Die Dachabdichtung ist als mechanisch befestigter
FPO/TPO folie vorgesehen. Es ist keine Schutzschicht
bzw. Auflast gefordert. Die Dämmung, die aus EPS
besteht, wird lose verlegt und durch die Befestiger der
Abdichtung fixiert. Grundsätzlich ist darauf zu achten,
dass auf Klebeverbindungen verzichtet wird, um die
nachträgliche Trennbarkeit der Schichten zu
gewährleisten. Eine Ausnahme bildet die Dampfsperre,
für die noch keine mechanisch befestigtes Produkt die
Anforderungen erfüllt. Die ist aus Polymerbitumen-
Schweißbahn vorgesehen und als Notabdichtung
auszuführen.

Auf dem Dach sind Wartungswege vorgesehen, die im
System der Dachabdichtung als aufschweißbaren
reliefierten Gehewegbahnen auszuführen sind.

### 01 Vorbereitende Arbeiten

#### 01.01 Vorbereitende Arbeiten

*Hinweis*
Technische Planung
In der nachfolgenden Position der technischen Planung
sind alle erforderlichen technischen Bearbeitungen,
alle zu erstellenden Dokumente, Konzepte etc. zu
berücksichtigen, die zur Erfüllung der Leistungen
dieses Leistungsverzeichnisses unter Berücksichtigung
aller Vertragsbedingungen erforderlich sind.

Koordinierung
Innerhalb der technischen Planung sind Schnittstellen
zu benachbarten Gewerken zu berücksichtigen und
darzustellen, soweit diese aus der Ausführungsplanung
Tragwerk, Hochbau und Technische Gebäudeausrüstung
vorgegeben sind.
Dies betrifft insbesondere die Gewerke Rohbau, Fenster-
und Türbauarbeiten, Sanitär, Elektro,
Raumlufttechnische Anlagen.
Mögliche Widersprüche zur eigenen technischen Planung
sind innerhalb der Werkstatt- und Montageplanung
explizit darzulegen und in Abstimmung mit der BÜ vor
Übergabe der WMP auszuräumen.
Erforderliche produktspezifische Angaben angrenzender
Gewerke, die nicht aus der Ausführungsplanung
hervorgehen, sind vor Erstellung der Werkstatt- und
Montageplanung beim AG einzuholen.

Baustelleneinrichtung
Hier ist sämtliche für die Erbringung der eigenen
Leistungen erforderliche Baustelleneinrichtung erfasst.
Weiterhin sind evtl. anfallende Genehmigungsgebühren im
Hinblick auf eigene für die Baustelleneinrichtung
erforderliche Genehmigungen und Abstimmungsaufwendungen
mit Behörden oder ähnlichen Einrichtungen im
Einheitspreis zu berücksichtigen.
Als Grundlage für die allgemeine Baustelleneinrichtung
dient der dem Leistungsverzeichnis als Anlage
beigefügte Baustelleneinrichtungsplan.

**01.01.0010 Baustelleneinrichtung allgemein**
Einrichten, Vorhalten aller für die Erbringung der
angebotenen Leistungen erforderlichen Maschinen,
Geräte, Werkzeuge und Bauwagen/-container für die Dauer
der Arbeiten, sowie alle Koordinierungs- und
Bauleitungsleistungen über die vereinbarte
Leistungszeit bzw. die Dauer der Arbeiten sowie Räumen
der Baustelle.

Ein bauseitiger Kran steht nicht zur Verfügung. Die
erforderliche Lieferlogistik ist in dieser Position
entsprechend zu berücksichtigen.
Menge: 1,000 Psch
Zuordnung: 300000000

**01.01.0020 Werk- und Montageplanung**
Werk- und Montageplanung für alle in diesem LV
beschriebenen Leistungen.

Die Planung beinhaltet:

- das Erstellen einer prüffähigen Werkstatt- und
Montageplanung, einschl. Planung der Bau- und
Zwischenzustände, Gefälleplanung mit Nachweis des U-
Werts nach DIN 6946, Dachrandabdeckung, etc. in
geeignetem Maßstab (1:50 bis 1:1).
Die Leistungen angrenzender Gewerke, soweit sie aus den
übergebenen Planungsunterlagen ersichtlich sind, sind
grundsätzlich in der Werkstatt- und Montageplanung
darzustellen.
- der Nachweis der Lagesicherung des Dachaufbaus
einschl. Verlegeplan für die mechanische Befestigung,
- das Erstellen von Konstruktions- und Detailplänen im
geeigneten Maßstab (1:20 bis 1:1), inkl. Bau- und
Zwischenzustände,
- Lieferung aller Planunterlagen der technischen
Planung digital zur Prüfung und Freigabe durch den
AG/BÜ,
- die Gleichstellung aller Prüfrückläufe,
- Überarbeitung / Fortschreibung, die sich aus der
Prüfung ergibt, bis zum mangelfrei freigegebenen
Planungsstand.

Die Koordinierungstätigkeit im Hinblick auf die
Aufstellung einer, unter Berücksichtigung aller
Schnittstellen widerspruchsfreien Planung ist mit der
Pauschale abgegolten.

Evtl. erforderliche örtliche Aufnahmen und Kopierkosten
sind Bestandteil der Leistung des AN und werden nicht
gesondert vergütet.

Abrechnung erfolgt als Bearbeitungspauschale.
Menge: 1,000 Psch
Zuordnung: 300000000

**01.01.0030 Windsogberechnung**
Windsogberechnung nach DIN EN 1991-1-4 und DIN EN 1991-
1-4/NA zur Bestimmung der Art der mechanischen
Befestigung und der Anzahl der Befestiger für die
verschiedenene Dachbereiche.
Menge: 1,000 Psch
Zuordnung: 300000000

### 02 Dachdichtungsarbeiten

#### 02.01 Dachdichtungsarbeiten

**02.01.0010 Untergrund reinigen Beton**
Reinigen des Untergrundes aus Beton, von grober
Verschmutzung, zur Verbesserung der Haftung, Untergrund
waagerecht, aufgenommene Stoffe zur Entsorgung
sortieren, sammeln, Abfall ist nicht gefährlich, nicht
schadstoffbelastet.
Ausführung nur auf Anordnung des AGs.
Menge: 1690,000 m2
Zuordnung: 300000000

**02.01.0020 Untergrund trocknen**
StL-Nr. STLB-Bau 04/2026
Trocknen des Untergrundes, max. Feuchtegehalt in
Abhängigkeit vom geplanten Abdichtungsstoff,
waagerecht, Untergrund Beton, auf Decken, Höhe über 4
bis 6 m, Ausführung gemäß Einzelbeschreibung,
Einzelbeschreibungs-Nr 'Ausführung nur auf Anordnung
des AGs.'
.
Menge: 1690,000 m2
Zuordnung: 300000000

**02.01.0030 Entfernen von stehendem Wasser bis 2cm Tiefe**
Entfernen von stehendem Wasser auf der Dachfläche, bis
ca. 2cm Tiefe, mittels Gummischiebern in prov.
Dachabläufe o.ä. ableiten, vor Ausführung der
Abdichtungsarbeiten, in Teilfächen.
Ausführung nur auf Anordnung des AGs.
Menge: 800,000 m2
Zuordnung: 300000000

**02.01.0040 Entfernen von stehendem Wasser über 2cm Tiefe**
Entfernen von stehendem Wasser über 2cm Tiefe mittels
Abpumpen/Absaugen, in prov. Dachabläufe o.ä. ableiten,
vor Ausführung der Abdichtungsarbeiten, in Teilflächen,
einschl. Bereitstellung der Pumptechnik,
Schlauchführung und Abführung.
Ausführung nur auf Anordnung des AGs.
Menge: 200,000 m2
Zuordnung: 300000000

**02.01.0050 Prov. Dachentwässerung herstellen, räumen**
Provisorische Dachentwässerung der waagerechten
Betondachflächen mit festem PE-Rohr DN 100, an den
Durchbrüchen der Notentwässerung in der Attika
anschließen bzw. andichten, in Gefälle bis zur
Außenkante des Fassadengerüstes führen, dauerhaft
fixieren und mit einem flexiblen Plastikschlauch die
senkrechte Wasserabführung bis OK Terrain herstellen.
Länge des PE-Rohres bis 3,0 m.
Provisorische Dachentwässerung einbauen und nach
Aufforderung der Bauüberwachung des AG demontieren bzw.
entfernen.
Abrechnung nach Anzahl der Entwässerungspunkte.
Menge: 11,000 St
Zuordnung: 300000000

**02.01.0060 Prov. Dachentwässerung vorhalten**
Vorhalten und unterhalten der zuvor beschriebenen
provisorischen Dachentwässerung.
Menge: 572,000 StWo
Zuordnung: 300000000

**02.01.0070 Zulage Umbau prov. Dachentwässerung**
Zulage zu Pos. 02.01.0050. für den Umbau der
provisorischen Entwässerung, Anschluss an
Dachentwässerung bzw. Fallrohr und Teilrückbau.
Menge: 11,000 St
Zuordnung: 300000000

**02.01.0080 Voranstrich Bitumenemulsion Decke**
Kaltverarbeitbarer Bitumenvoranstrich, passend zur
Dampfsperre, aus Bitumenemulsion, auf Dachdecke aus
Stahlbeton, Höhe über 4 bis 6 m, auf den gereinigten
Untergrund einschl. aller An- und Abschlüsse streichen
oder spritzen und durchtrocknen lassen.

Fabrikat der Planung: Bauder BIT BU-VP oder
gleichwertig

angebotenes Fabrikat

'..................'
vom Bieter auszufüllen
Menge: 1690,000 m2
Zuordnung: 300000000

**02.01.0090 Dampfsperre, vollflächig verschweißt als Notabdichtung**
Elastomerbitumen-Schweißbahn als Dampfsperrbahn mit
Notabdichtungsfunktion nach DIN EN 13 970.

Leistungs- und Funktionsanforderungen:
- Dicke ca. 4 mm
- oberseitig: feinbestreut, schwarz mit Nahtstreifen
- unterseitig: folienkaschiert
- offene Liegezeit bzw. UV-stabil: 6 Monate
- Trägereinlage: Kombinationsträger PET/Alu/PET +
Glasgewebe
- Durchtrittsicher
- Maximale Zugkraft nach DIN 12311-1:
l: = 1000 N/50 mm, q: = 1000 N/50 mm
- Dehnung nach DIN 12311-1: l + q: > 2 %
- Wasserdampfdiffusionsäquivalente Luftschichtdicke
(Sd-Wert) nach DIN EN 1931: = 1500 m
- Kaltbiegeverhalten nach DIN EN 1109: = -30 °C
- Wärmestandfestigkeit nach DIN EN 1110: = + 110 °C
- Widerstand gegen stoßartige Belastung nach DIN EN
12691: > 300 mm Verfahren B
- Notabdichtungsfunktion

liefern und gem. Herstellervorgaben auf den Untergrund
fachgerecht vollflächig verschweißen. Längsnaht- und
Kopfstoßüberdeckung mind. 8 cm breit fachgerecht
verschweißen. Stöße versetzt anordnen. Im Bereich von
An- und Abschlüssen sowie Dachdurchdringungen ist die
Bahn luftdicht anzuschließen.

Fabrikat der Planung: BauderFLEX DNA oder gleichwertig.

Hersteller und
Typ:'..................................................
..........'
vom Bieter einzutragen
Menge: 1690,000 m2
Zuordnung: 300000000

**02.01.0100 Wärmedämmschicht Flachdach PS-Hartschaum EPS DAA dh 0,035W/(mK) D140mm**
StL-Nr. X STLB-Bau 04/2026
Wärmedämmschicht als Flachdachdämmung, für nicht
belüftetes Dach, aus Polystyrol-Hartschaum in Platten,
EPS DIN EN 13163, Anwendungsgebiet DIN 4108-10 DAA,
hohe Druckbelastbarkeit - dh, Bemessungswert der
Wärmeleitfähigkeit max. 0,035 W/(mK), Nennwert der
Wärmeleitfähigkeit max. 0,034 W/(mK),
Brandverhaltensklasse DIN EN 13501-1 E
(normalentflammbar), Dicke 140 mm, einlagig, mit
Stufenfalz, lose verlegen,
Hersteller und Typ
'......................................................
...........'

vom Bieter einzutragen
.
Menge: 1690,000 m2
Zuordnung: 300000000

**02.01.0110 Gefälledämmschicht Flachdach Neigung 2-2,5% PS-Hartschaum EPS DAA dh0,**
StL-Nr. X STLB-Bau 04/2026
Gefälledämmschicht als Flachdachdämmung, für nicht
belüftetes Dach, Neigung über 2 bis 2,5 %, aus
Polystyrol-Hartschaum in Platten, EPS DIN EN 13163,
Anwendungsgebiet DIN 4108-10 DAA, hohe
Druckbelastbarkeit - dh, Bemessungswert der
Wärmeleitfähigkeit max. 0,035 W/(mK), Nennwert der
Wärmeleitfähigkeit max. 0,034 W/(mK),
Brandverhaltensklasse DIN EN 13501-1 E
(normalentflammbar), mittlere Dicke 170 mm, einlagig,
stumpf, lose verlegen,
Hersteller und Typ
'....................................................'

vom Bieter einzutragen
.
Menge: 1690,000 m2
Zuordnung: 300000000

**02.01.0120 Kehlgefälledämmschicht Flachdach PS-Hartschaum EPS DAA dh 0,035W/(mK)D**
StL-Nr. STLB-Bau 04/2026
Zusätzliche Gefälledämmschicht in Kehlen mit werkseitig
vorgefertigten Platten als Flachdachdämmung, aus
Polystyrol-Hartschaum EPS DIN EN 13163,
Anwendungsgebiet DIN 4108-10 DAA, hohe
Druckbelastbarkeit - dh, Bemessungswert der
Wärmeleitfähigkeit max. 0,035 W/(mK), Nennwert der
Wärmeleitfähigkeit max. 0,034 W/(mK), Dicke am
Tiefpunkt 5 mm, Brandverhaltensklasse DIN EN 13501-1 E
(normalentflammbar), lose verlegen.
Menge: 310,000 m2
Zuordnung: 300000000

**02.01.0130 Trennlage Glasvlies 120g/m2 lose verlegen**
StL-Nr. X STLB-Bau 04/2026
Trennlage aus Glasvlies, Masse 120 g/m2, lose verlegen,
Nähte lose überlappen, Untergrund Dämmung,
Hersteller und Typ 'der Planung: Bauder SYN GV120'

oder gleichwertig,
Hersteller und Typ
'....................................................'

vom Bieter einzutragen
.
Menge: 1690,000 m2
Zuordnung: 300000000

**02.01.0140 Dachabdichtung BROOF einlagig Kunststoffbahn FPO-BV-V D 2,0mm loseverl**
Abdichtung von Dächern, DIN 18531-1 und DIN 18531-3,
für genutzte Dächer, Neigung größer gleich 2 %,
Anwendungsklasse K2, Anforderungen hinsichtlich
Widerstandsfähigkeit gegen Flugfeuer und strahlende
Wärme B ROOF, einlagig, aus Kunststoffbahnen, flexible
Polyolefine (FPO) DIN EN 13956, bitumenverträglich, mit
Trägereinlage, Anwendungstyp DIN/TS 20000-201 DE,
Eigenschaftsklasse E1, Einwirkungsklasse IA, Dicke 2,0
mm, auf Dämmschicht/Trennlage lose verlegen und
mechanisch befestigen, Lastannahme und Anordnung DIN EN
1991-1-4, mit korrosionsbeständigen Befestigern. Die
Nahtbereiche sind nach der Hersteller-Verlegeanleitung
FPO zu überlappen, vorzubereiten und mit Heißluft
homogen und kapillarfrei zu verschweißen, einschl.
aller Eckausbildungen.

Leistungs- und Funktionsanforderungen:
- Wasserdichtheit 400 kPa/72 h nach DIN EN 1928
- Wasserdampfdurchlässigkeit µ= 150.000 (±30 %) nach
DIN EN 1931
- Höchstzugkraft nach DIN EN 12311-2 A:
längs: = 1000 N/50 mm
quer: = 900 N/50 mm
- Höchstzugkraftdehnung nach DIN EN 12311-2 A:
längs: = 13 %
quer: = 13 %
- Weiterreißkraft nach DIN EN 12310-2: = 300 N
- Schälwiderstand Fügenaht: = 200 N/50 mm
- Scherwiderstand Fügenaht: = 500 N/50 mm
- Widerstand gegen Hagelschlag nach DIN EN 13583:
auf harter Unterlage: = 28 m/s
auf weicher Unterlage: = 37 m/s
- Widerstand gegen stoßartige Belastungen nach DIN EN
12691:
auf harter Unterlagen: = 900 mm
auf weicher Unterlage: = 1250 mm
- Widerstand gegen statische Belastung nach DIN EN
12730:
auf harter Unterlagen: = 20 kg
auf weicher Unterlage: = 20 kg
- Maßhaltigkeit nach DIN EN 1107-2: = 0,3%
- halogen-, schwermetall-, biozid- und weichmacherfrei
- bitumenverträglich nach DIN EN 1548
- wurzel- und rhizomfest nach FLL-Richtlinien und DIN
EN 13948
- resistent gegen Mikroorganismen, Ouecken und Rotalgen
- Falzen in der Kälte nach DIN EN 495-5: = -30 °C
kein Bruch der Bahn bei 180° Kantung
- UV Bestrahlung nach DIN EN 1297: Klasse 0 (> 5000 h)
rissfrei nach fünffacher Normprüfdauer
- Umweltproduktdeklaration EPD nach ISO 14025
- Verhalten bei Brand von außen, im System geprüft nach
DIN CEN/TS 1187 und eingestuft in BROOF(t1).

Fabrikat der Planung: Bauder Thermoplan T20
oder gleichwertig,

Hersteller und Typ
'..................................................'
vom Bieter einzutragen.
Menge: 1690,000 m2
Zuordnung: 300000000

**02.01.0150 Dachabdichtung Flüssigkunststoff**
Abdichtung schwer zugänglicher Bereiche mit
Flüssigkunststoff, DIN 18531-2, einkomponentig, in 2
Schichten aufbringen und Spezialkunstfaservlies
einbetten, mit Europäischer Technischer Zulassung. Die
Abdichtung muss mindestens 10cm breit auf die
Flächenabdichtung aus Dachabdichtungsbahn FPO geführt
werden, einschl. aller Eckausbildungen.

Leistungs- und Funktionsanforderungen
Flüssigkunststoff:
- Zulassung gemäß EAD 030350-00-0402 in den höchsten
Nutzungskategorien
- Basiswerkstoff: SMP-basiertes Polyurethan, 1-
komponentig
- GISCODE: RSP 20
- Trockenschichtdicke: mindestens 2,1 mm
- Trägereinlage: Spezialkunstfaservlies 130 g/m²
- Lösemittelfrei- und diisocyanatfrei, geruchsarm
- alkalibeständig
- dauerhaft UV-stabil
- Verhalten bei Brand von außen, im System geprüft nach
DIN CEN/TS 1187 und eingestuft in BROOF (t1)
- Materialverträglich mit Dachabdichtung FPO

Ausführung einschl. aller Vorarbeiten wie reinigen,
grundieren, spachteln der zu verarbeiten Flächen,
Ausführung in nicht zusammenhängenden Kleinflächen

Ausführung gemäß Herstellerrichtlinien

Fabrikat der Planung: Bauder Liquitec PU-D

Hersteller und Typ
'..................................................'
vom Bieter einzutragen.
Menge: 20,000 m2
Zuordnung: 300000000

**02.01.0160 Abdichtung Anschluss Vordach**
Herstellung der Abdichtung zwischen WU-Stahlbeton-
Fertigteilplatte des Vordaches und der Stahlbeton-
Attika, mit einem bauaufsichtlich zugelassenen
Abdichtungssystem auf Flüssigkunststoffbasis, normal
entflammbar, für Bauteile aus Beton mit hohem
Wassereindringwiderstand gegen drückendes und
nichtdrückendes Wasser, geeignet für die
Wasserwechselzonen Nutzungsklasse A,
Beanspruchungsklasse 1 und 2 nach WU-Richtlinie,
Wurzelfestigkeit nach FLL-Verfahren.

Abdichten des Fugenbereiches durch Flüssigkunststoff
mit Vlieseinlage über die Wärmedämmung im Wandbereich.
Eine Anbindung von mind. 10cm auf dem Betonuntergrund
ist beidseitig der Fuge sicherzustellen, die Dämmung
ist vorbereitend zu spachteln und zu grundieren. Zum
Abschluß ist eine zusätzliche Schutzlage einzubauen.
Die Ausführung hat nach den technischen Richtlinien des
Materialherstellers zu erfolgen. Streifenbreite ca.
50cm.

einschl. folgenden Leistungen
- Prüfung des Untergrundes aus Stahlbetonkonstuktion
- Untergrundvorbereitung wie Reinigung, Schleifen,
Fräsen, Strahlen gemäß Erfordernis
- Grundierung
- Spachtelung und Egalisieren bei Erfordernis

Alle Komponenten müssen Bestandteil des zugelassenen
Systems sein.

Ausführung gemäß "1203 Vordach"

Fabrikat der Planung: Triflex JWS, Variante 1 oder
gleichwertig

angebotenes Fabrikat:

'..................'
vom Bieter einzutragen
Menge: 12,000 m
Zuordnung: 300000000

**02.01.0170 Abdichtung Stb.-Fertigteil im Bereich der Ankerplatte**
Verguss der Aussparung in der Stb.-Fertigteilplatte des
Vordaches für die Lagesicherung aus Edelstahldornen,
mit wasserundurchlässigen und frostbeständigen
Vergussmörtel,
und fachgerechte 2-lagige Abdichtung aus
Flüssigkunststoff mit Vlies herstellen, Abdichtung
allseitig ca. 10cm über Aussparung und senkrecht an der
Aufkantung führen, einschl. Untergrundvorbereitung und
Grundierung, Ausführung gemäß Richtlinien des
Materialherstellers, Fläche der Abdichtung ca. 20 x
20cm, .

Ausführung gemäß "1204 Vordach Anschluss
Fertigteilscheibe"

Fabrikat der Planung: Triflex ProDetail oder
gleichwertig

angebotenes Fabrikat Abdichtung:

'..................'
vom Bieter einzutragen.
Menge: 4,000 St
Zuordnung: 300000000

**02.01.0180 Abschottung**
Abschottung der Dämmschichten in einzelne Felder gem.
Flachdachrichtlinie durch Verklebung der
Dachabdichtung, wie in Pos. 02.01.0140. beschrieben,
mit einer Überlappung von mind. 10cm auf der
Dampfsperre.
Menge: 180,000 m
Zuordnung: 300000000

**02.01.0190 Befestigungsschiene zur Flächen- und Randfixierung**
Befestigungsschiene mit Rundschnur, Stahl verzinkt, zur
Flächen- und Randfixierung für die Aufnahme
horizontaler Kräfte, geeignet für die in Pos.
02.01.0140. beschriebene Dachabdichtung aus mechanisch
befestigten Kunststoffbahnen. Die Befestigungsschiene
dient nahtunabhängig zur linearen Befestigung
(Linienbefestigung) der Abdichtung durch die
Wärmedämmung auf dem Betonuntergrund der Attika und der
Dachdecke, einschl. aller Befestigungsmittel.

Detail wie nachfolgend beschrieben ausführen,
einschließlich Lieferung aller erforderlichen
Materialien:
- Befestigungsschiene mit geeigneten
Befestigungsmitteln gemäß Hersteller Verlegeanleitung
im unmittelbaren Eckbereich fachgerecht befestigen.
- Schienenstöße werden mit ca. 5 mm Abstand verlegt und
mit Dachbahnstreifen abgedeckt.
- Rundschnur hinter der Befestigungsschiene als
Auszugsicherung fachgerecht homogen aufschweißen.

Produkt der Planung: Bauder SYN BFS oder gleichwertig

angebotenes Fabrikat:

'..................'
vom Bieter auszufüllen
Menge: 200,000 m
Zuordnung: 300000000

**02.01.0200 Zwischenfixierung vertikalBauder Befestigungsschiene 7/15**
Zwischenfixierung an aufgehenden Bauteilen mit mehr als
50 cm Anschlusshöhe, Befestigungsschiene 7/15 inkl.
Befestigungsmaterial liefern und als Zwischenfixierung
auf der vertikalen Anschlussbahn aus der
Abdichtungsbahn der Pos. 02.01.0140.,
Befestigung durch die Wärmedämmung in Untergrund aus
Beton, auf halber Gesamthöhe mit zugelassenen
Befestigern mit 3 Elementen pro Meter fachgerecht
montieren.
Zuschnittband aus der Abdichtungsbahn der Vorposition
Breite: 20 cm
liefern, über die Befestigungsschiene
führen und beidseitig homogen
verschweißen.

Produkt der Planung: Bauder SYN BFS oder gleichwertig

angebotenes Fabrikat:

'..................'
vom Bieter auszufüllen
Menge: 200,000 m
Zuordnung: 300000000

**02.01.0210 Attikaausbildung**
Dachrand Attika, gedämmt, waagerecht, Betonaufkantung

Detail wie nachfolgend beschrieben ausführen, einschließlich Lieferung aller erforderlichen Materialien:
- Bitumenvoranstrich der Pos. 02.01.0080. im
Detailbereich fachgerecht aufbringen.
- Dampfsperre der Pos. 02.01.0090. hoch-, bis
Außenkante Attika führen und vollflächig aufschweißen.
- Unterkonstruktion der Randbohle, aus Kantholz, Breite
ca. 60mm, Höhe bis ca. 160mm, zur Ausbildung der
Attikagefälle von 3,5% oberseitig schräg geschnitten
- Wärmedämmschicht Mineralwolle 035 als Zuschnitt auf
die
horizontale Attikafläche zwischen Kanthölzer verlegen,
Plattendicke 140 mm, Plattenbreite ca. 400mm
- Randbohle aus Holzwerkstoffplatte zur Anwendung im
Außenbereich nach DIN EN 13986, als Zuschnitt einseitig
gefast, auf Unterkonstruktion aus Kanthölzer mit
beidseitigem Überstand verlegen und windsogsicher nach
DIN EN 1991-1-4 mechanisch befestigen, Gefälle 3,5%,
Plattendicke: 22 mm
- Verbundblechprofil, passend zur Dachabdichtung, 2-
fach gekantet und angereift, mit unterlegtem Dichtband
an der Attikaaußenkante fachgerecht montieren
- Verbundblechstöße mit Deckband, Breite 120 mm, aus
trägerlosem Material, passend zur Dachabdichtung,
gemäß Herstellervorgaben überschweißen.
- Dämmplatte EPS 035 als Zuschnitt an der
Attikainnenseite fachgerecht fixieren.
Plattendicke: 100 mm
- Trennlage Glasvlies hochführen
- Abdichtungsbahn aus der Fläche im Anschlussbereich
ca. 5 cm hochführen und Randfixierung gemäß
Pos. 02.01.0190. ausführen.
- Abdichtungsbahn der Pos. 02.01.0140. als Zuschnitt
hoch- und weiter bis Außenkante Attika führen. Den
Zuschnitt in der Kehle durchgehend heften, im oberen
Bereich auf dem Verbundblechprofil und im unteren
Bereich auf die Flächenabdichtung mit ausreichender
Überdeckung homogen verschweißen.

Attikahöhe: ca. 110 cm
Attikabreite: ca.60 cm
Menge: 200,000 m
Zuordnung: 300000000

**02.01.0220 Attikaablauf Hauptentwässerung DN 100**
Attikaablauf, mit tiefgelegtem Rohr, für
Hauptentwässerung mit Freispiegelströmung,
Abflussleistung  = 5,3 l/s bei 35 mm Wasserhöhe auf dem
Dach,

- mit Klemmflansch, als Los- und
Festflanschkonstruktion, für Kunststoff-
Abdichtungsbahnen, mit Manschette der Abdichtungsbahn
anschließen,
- mit verschiebbarer Anschlussmanschette passend zur
Dampfsperre aus Bitumenbahnen gemäß Herstellervorgaben,
Dampfsperre luftdicht anschließen,
- mit zum Ablauf passendem Wärmedämmblock EPS 0,35
Baustoffklasse B2,
- mit Haube aus Edelstahl niro, nach DIN EN 1253

Einschließlich aller Anschlussarbeiten an den
kompletten Dachaufbau. Alle Bestandteile sind aus einem
System zu liefern.

Ausführung gemäß: Plan 1201 Attika Hauptablauf

Produkt der Planung: Loro-X-Rainstar Attikaablauf Serie
79 (RA) oder gleichwertig

angebotenes Fabrikat:

'..................'
vom Bieter auszufüllen
Menge: 11,000 St
Zuordnung: 300000000

**02.01.0230 Attikaablauf Notentwässerung DN 100**
Attikaablauf, mit tiefgelegtem Rohr für Notentwässerung
mit Freispiegelströmung, als Speier, aus Edelstahl
niro, DN 100,

- mit Klemmflansch, als Los- und
Festflanschkonstruktion, für Kunststoff-
Abdichtungsbahnen, mit Manschette der Abdichtungsbahn
anschließen,
- mit verschiebbarer Anschlussmanschette passend zur
Dampfsperre aus Bitumenbahnen gemäß Herstellervorgaben,
Dampfsperre luftdicht anschließen,
- mit zum Ablauf passendem Wärmedämmblock EPS 0,35
Baustoffklasse B2,
- mit Verlängerung durch aufgesetztes Rohr mit
abgeschrägtem Ende aus Edelstahl, l= ca. 40cm als
Speier,
- mit Haube als Kiesfang aus Edelstahl, nach DIN EN
1253, Abflussleistung = 5,0 l/s bei 75 mm Wasserhöhe.

Einschließlich aller Anschlussarbeiten an den
kompletten Dachaufbau. Alle Bestandteile sind aus einem
System zu liefern.

Ausführung gemäß: Plan 1202 Attika Notablauf

Produkt der Planung: Loro-X Rainstar Attikaablauf Serie
79 (RB) oder gleichwertig

angebotenes Fabrikat:

'..................'
vom Bieter auszufüllen
Menge: 11,000 St
Zuordnung: 300000000

**02.01.0240 Fugen zw. Entwässerung und Kernbohrung allseitig füllen**
Füllen der Fugen, zwischen Entwässerungsrohr und
Kernbohrung, an Attika, Füllung allseitig mit
Mineralfaserdämmung, eingestopft, Fugenbreite bis 50
mm, Gesamtfugentiefe bis 200 mm.
Menge: 22,000 St
Zuordnung: 300000000

**02.01.0250 Abdeckrosette Durchführungen**
Äußere Abdeckung der Durchdringung von Haupt- und
Notentwässerung im Verblendmauerwerk als auf die
Durchführung geschobene runde Rosette, Edelstahl, d=
3mm, Durchmesser= 20cm, mit Lagefixierung.
Menge: 22,000 St
Zuordnung: 300000000

**02.01.0260 Schutzbahn für Wartungswege**
Schutzbahn für Wartungswege auf genutzte Dächer, auf
FPO-Basis, passend zur Dachabdichtung der Pos.
02.01.0140., geeignet für frei bewitterte Dächer, mit
Vlieseinlage als Verstärkung, und rutschsicherer
Oberflächenstruktur.

Leistungs- und Funktionsanforderung:

- Breite = 0,75m
- UV Beständigkeit nach DIN EN 1297: erfüllt (> 5000
h),
- Rutschhemmklasse nach DIN 51130: R 10,
- Brandverhalten Klasse E nach DIN EN 13501-1,

liefern, auf dem Untergrund lose verlegen und gem.
Herstellervorgaben mit dem Untergrund verschweißen.

Die Bahnen sind stumpf gestoßen zu verlegen.

Hinweis:
Versetzt angeordnet sollen offene Bereiche in
Gefällerichtung erhalten bleiben, damit Kondensat
ablaufen kann!

Produkt der Planung: BauderFPO WWB oder gleichwertig

angebotenes Fabrikat:

'..................'
vom Bieter auszufüllen
Menge: 380,000 m
Zuordnung: 300000000

**02.01.0270 Temporäre Abdichtung Deckendurchbruch bis 0,25 m2**
Temporäre Abdichtung mit Durchtrittschutz von einzelnen
Deckendurchbrüchen etc. als Kleinflächen mit
Holzwerkstoffplatte d=22mm und Bitumenbahn auf
Anweisung der Bauüberwachung des AG, Größe bis 0,25 m2,
demontieren und fachgerecht entsorgen, einschl.
Entsorgungskosten.
Menge: 11,000 St
Zuordnung: 300000000

**02.01.0280 Temporäre Abdichtung Deckendurchbruch bis 0,50 m2**
Temporäre Abdichtung mit Durchtrittschutz von einzelnen
Deckendurchbrüchen etc. als Kleinflächen mit
Holzwerkstoffplatte d=22mm und Bitumenbahn auf
Anweisung der Bauüberwachung des AG, Größe bis 0,50 m2,
demontieren und fachgerecht entsorgen, einschl.
Entsorgungskosten.
Menge: 1,000 St
Zuordnung: 300000000

**02.01.0290 Temporäre Abdichtung Deckendurchbruch bis 1,00 m2**
Temporäre Abdichtung mit Durchtrittschutz von einzelnen
Deckendurchbrüchen etc. als Kleinflächen mit
Holzwerkstoffplatte d=22mm und Bitumenbahn auf
Anweisung der Bauüberwachung des AG, Größe bis 1,00 m2,
demontieren und fachgerecht entsorgen, einschl.
Entsorgungskosten.
Menge: 2,000 St
Zuordnung: 300000000

**02.01.0300 Temporäre Abdichtung Deckendurchbruch bis 5,00 m2**
Temporäre Abdichtungmit Durchtrittschutz von einzelnen
Deckendurchbrüchen etc. als Kleinflächen mit
Holzwerkstoffplatte d=22mm und Bitumenbahn auf
Anweisung der Bauüberwachung des AG, Größe bis 4,00 m2,
demontieren und fachgerecht entsorgen, einschl.
Entsorgungskosten.
Menge: 9,000 St
Zuordnung: 300000000

### 03 Klempnerarbeiten, Dacheinbauten

#### 03.01 Klempnerarbeiten, Dacheinbauten

**03.01.0010 Lichtkuppel Rauchabl. L 1,5 m B 1,5 m**
Lichtkuppel DIN EN 1873 als Öffnung zur Rauchableitung,
Form rechteckig, hohe Stabilität und
Widerstandsfähigkeit bei extremen Wetterbedingungen,
thermisch getrennt, als lückenlos wärmegedämmtes
Gesamtsystem. Befestigung in Dachdecke aus
Stahlbeton.Kunststoffverglasung, dreischalig, DL-5000
nach DIN EN 1873, Wärmedurchgangskoeffizient beträgt:
Urc = 1,30 W/(m2K) (Rechnerisch wird die volle Höhe des
Aufsatzkranzes berücksichtigt (ohne Einbau in Dach-
Dämmung).) Bestellgröße = OKD-Maß 1,50 m x 1,50
mGeometrisch freie Öffnungsfläche =1,20 m² Mit
formsteifem Kunststoffeinfassrahmen zur Begrenzung der
Brandweiterleitung nach DIN 18234-4, sowie ein
mehrstufiges Doppeldichtungssystem, Glasleiste aus
Kunststoff mit coextrudierten Dichtelementen.
Ausführung lüftbar verriegelt, montiert auf
Verbundaufsatzkranz aus glasfaserverstärktem
Kunststoff, in geschlossener, torsionssteifer
Ausführung, elastischer Einklebeflansch, Höhe 70 cm,
mit durchgängiger 60 mm Wärmedämmung.
Produkt der Planung: LAMILUX Lichtkuppel F100 W  oder
gleichwertigangebotenes Fabrikat:'vom Bieter
auszufüllen

'..................'
vom Bieter auszufüllen
Menge: 4,000 St
Zuordnung: 300000000

**03.01.0020 Lichtkuppel L 1,5 m B 1,5 m**
Lichtkuppel wie in Pos. 03.01.0010. beschrieben, jedoch
feststehend, nicht zur Rauchableitung
Menge: 4,000 St
Zuordnung: 300000000

**03.01.0030 Lichtkuppel Rauchabl. L 1,2 m B 1,2 m**
Lichtkuppel wie in Pos. 03.01.0010. beschrieben, jedoch

Bestellgröße = OKD-Maß 1,20 m x 1,20 m
Geometrisch freie Öffnungsfläche = 1,00 m²
Menge: 1,000 St
Zuordnung: 300000000

**03.01.0040 Anschluss an Lichtkuppelsystem, 1,5 x 1,5m(B_T_LIK_01)**
Anschluss an Lichtkuppelsystem der Pos. 03.01.0010.,
gedämmt

Detail wie nachfolgend beschrieben ausführen,
einschließlich Lieferung aller erforderlichen
Materialien:
- Dampfsperre auf den Aufsatzkranz führen und
vollflächig aufschweißen / aufkleben.
- Wärmedämmung passgenau anarbeiten.
- Abdichtungsbahn aus der Fläche im Anschlussbereich
ca. 5 cm hochführen und Randfixierung ausführen.
- Abdichtungsbahn der Pos. 02.01.0140. als Zuschnitt
bis Oberkante Anschluss hochführen, in der Kehle
durchgehend heften und im unteren Bereich auf die
Flächenabdichtung mit ausreichender Überdeckung homogen
verschweißen.
- Klemmprofil mit geeigneten Befestigungsmitteln
montieren und die obere Fuge mit dauerelastischem
Dichtstoff versiegeln.
Leistung einschließlich der erforderlichen
Eckausbildung.

Nenngröße Lichtkuppelsystem: 150 / 150 cm
Anschlusshöhe: 70 cm
Menge: 8,000 St
Zuordnung: 300000000

**03.01.0050 Anschluss an Lichtkuppelsystem, 1,2 x 1,2m(B_T_LIK_01)**
Anschluss an Lichtkuppelsystem der Pos. 03.01.0030.,
wie in Pos. 03.01.0040., jedoch

Nenngröße Lichtkuppelsystem: 120 / 120 cm
Menge: 1,000 St
Zuordnung: 300000000

**03.01.0060 Durchsturzgitter 150/150cm**
Durchsturzgitter, bestehend aus verschweißten
Stahlmaschen,
Bestellgröße 1,50 m x 1,50 m
Maschenweite = 200mm x 200mm,
Befestigung im Aufsatzkranz der in Pos. 03.01.0010.
beschriebenen Lichtkuppel, inkl. aller
Befestigungsmittel,
Durchsturzsicherheit geprüft nach GS-BAU-18: 2015 bis
600 Joule, zur Lichtkuppel passend.

Fabrikat der Planung: Lamilux DuStu 150/150 DSG 1400 LR
SS o.glw.

angebotenes Fabrikat:

'..................'
vom Bieter auszufüllen
Menge: 8,000 St
Zuordnung: 300000000

**03.01.0070 Durchsturzgitter 120/120cm**
Durchsturzgitter, wie in Pos. 03.01.0060., jedoch
Bestellgröße 1,50 m x 1,50 m,
passend zur Lichtkuppel der Pos. 03.01.0030..
Menge: 1,000 St
Zuordnung: 300000000

**03.01.0080 Pneumatikzylinder**
Pneumatikzylinder für die zuvor beschriebenen
Lichtkuppeln der Pos. 03.01.0010. und 03.01.0030.,
Hubhöhe 500 mm,
mit oberem Luftanschluss,
Verriegelung in beiden Endstellungen,
Schwenk- bzw. Blindverschraubungen,
Hubkraft: 410 N

Fabrikat der Planung: Lamilux Pneumatikzylinder Typ PVZ
32-00 o.glw.

angebotenes Fabrikat:

'..................'
vom Bieter auszufüllen
Menge: 5,000 St
Zuordnung: 300000000

**03.01.0090 CO2 Alarmstation**
CO2-Alarmstation Größe III, "nur auf" 300g, in
Aufputzausführung inkl. aller Anschlussverschraubungen,
mit 1x300g-Mehrwegflasche (ohne Reserveflasche) mit
Hebelansteckventil 6mm, Wartungsmodul, abschließbar mit
Vierkantschlüssel und Beschriftung "Rauchabzug",
Hebelstellung des Auslösezustands sichtbar durch
Glasscheibe, Stahlblechgehäuse farbbeschichtet rot.

Fabrikat der Planung: Lamilux Alarmstation AK, nur auf
300g AP oder gleichwertig

angebotenes Fabrikat:

'..................'
vom Bieter auszufüllen
Menge: 2,000 St
Zuordnung: 300000000

**03.01.0100 Einfachdruckleitung**
Einfachdruckleitung aus Stahlrohr 6x1 mm, als
Aufputzverlegung, mit Schneidringverschraubungen,
einschl. aller Verbindungs- und Befestigungsmittel
sowie der Eckausbildungen, Abrechnung nach Aufmaß.
Menge: 100,000 m
Zuordnung: 300000000

**03.01.0110 Strangentlüfter DN 70, 2-teilig, Sanitär**
Strangentüftung DN 70, zweiteilig, Brandschutzklasse
B2, Flanschmanschette für homogenen Anschluss FPO
Dachdichtung, mit passendem Flachdach-Unterteil mit
Flansch für luftdichten Anschluss der Dampfsperre aus
Elastomerbitumen-Schweißbahn bis OK Dämmung, die
Steckverbindung ist zu verkleben, einschl. aller
Anschlüsse an die Schichten des Dachaufbaus.

Fabrikat der Planung: FLECK Sanitärlüfter DN 70 2-tlg
oder gleichwertig

angebotenes Fabrikat:

'..................'
vom Bieter einzutragen
Menge: 1,000 St
Zuordnung: 300000000

**03.01.0120 Strangentlüfter DN 100, 2-teilig, Sanitär**
Strangentüftung DN 100, zweiteilig, Brandschutzklasse
B2, Flanschmanschette für homogenen Anschluss FPO
Dachdichtung, mit passendem Flachdach-Unterteil mit
Flansch für luftdichten Anschluss der Dampfsperre aus
Elastomerbitumen-Schweißbahn bis OK Dämmung, die
Steckverbindung ist zu verkleben, einschl. aller
Anschlüsse an die Schichten des Dachaufbaus.

Fabrikat der Planung: FLECK Sanitärlüfter DN 100 2-tlg
oder gleichwertig

angebotenes Fabrikat:

'..................'
vom Bieter einzutragen
Menge: 3,000 St
Zuordnung: 300000000

**03.01.0130 Schwanenhalsdurchführung DN 100 eindichten, Lüftung**
bauseitige Schwanenhalsdurchführung DN 100, zweiteilig,
Stahl feuerverzinkt, in alle Schichten des Dachaufbaus
einbinden und anschließen, einschl. aller Materialien,
- luftdichter Anschluss der Dampfsperre aus
Elastomerbitumen-Schweißbahn bis OK Dämmung,
- homogene Andichtung der Dachabdichtung aus FPO mit
Rohreinfassung, DN100, als flexibles Spritzgussformteil
rund, geschlossen, inkl. Edelstahl-Rohrschelle und
Schrumpfschlauch

Fabrikat der Planung: BauderFPO RE-R 100 oder
gleichwertig

angebotenes Fabrikat:

'..................'
vom Bieter auszufüllen
Menge: 2,000 St
Zuordnung: 300000000

**03.01.0140 Schwanenhalsdurchführung DIN 150 eindichten, Elektro**
Schwanenhalsdurchführung DN 150, zweiteilig, Stahl
feuerverzinkt, liefern und einbauen, in alle Schichten
des Dachaufbaus einbinden und anschließen, einschl.
aller Materialien,
- luftdichter Anschluss der Dampfsperre aus
Elastomerbitumen-Schweißbahn bis OK Dämmung,
- homogene Andichtung der Dachabdichtung aus FPO mit
Rohreinfassung, DN150, als flexibles Spritzgussformteil
rund, geschlossen, inkl. Edelstahl-Rohrschelle und
Schrumpfschlauch

Fabrikat der Planung Schwanenhalsdurchführung: Hauff
SHD 150 fvz oder gleichwertig

angebotenes Fabrikat Schwanenhalsdurchführung:

'..................'
vom Bieter auszufüllen

Fabrikat der Planung: BauderFPO RE-R 150 oder
gleichwertig

angebotenes Fabrikat:

'..................'
vom Bieter auszufüllen
Menge: 2,000 St
Zuordnung: 300000000

**03.01.0150 Dachdurchführung einbauen u. eindichten, Lüftung**
Dachdurchführung eckig, zweiteilig, mit Flansch,
Querschnitt Durchführung ca. 500 x 200mm, Höhe ca.
600mm, Aluminium, mit Untergestell und großer
Abdeckung,
liefern, einbauen und in allen Schichten des
Dachaufbaus einbinden und anschließen,
- luftdichter Anschluss der Dampfsperre aus
Elastomerbitumen-Schweißbahn bis OK Dämmung
- homogener Anschluss der Dachabdichtung aus FPO
mit umlaufender Befestigungsschiene als Randfixierung,
einschl. aller Materialien.

Produkt der Planung: Alixo ALX-7186 oder gleichwertig

angebotenes Fabrikat:

'..................'
vom Bieter auszufüllen
Menge: 1,000 St
Zuordnung: 300000000

**03.01.0160 Dachventilator eindichten**
bauseitiger Dachventilator, Abmessung ca. 500 x 500mm,
Höhe ca. 800mm, Stahl feuerverzinkt, in alle Schichten
des Dachaufbaus einbinden, homogene Andichtung der
Dachabdichtung in alle Schichten des Dachaufbaus
einbinden und anschließen,
- luftdichter Anschluss der Dampfsperre aus
Elastomerbitumen-Schweißbahn bis OK Dämmung
- homogener Anschluss der Dachabdichtung aus FPO
mit umlaufender Befestigungsschiene als Randfixierung,
einschl. aller Materialien.
Menge: 2,000 St
Zuordnung: 300000000

**03.01.0170 Außenluftansaugung eindichten, RLT**
bauseitige Außenluftansaugung, Abmessung 700 x 700mm,
Höhe ca. 800mm, Stahl feuerverzinkt, in alle Schichten
des Dachaufbaus einbinden, homogene Andichtung der
Dachabdichtung in alle Schichten des Dachaufbaus
einbinden und anschließen,
- luftdichter Anschluss der Dampfsperre aus
Elastomerbitumen-Schweißbahn bis OK Dämmung
- homogener Anschluss der Dachabdichtung aus FPO
mit umlaufender Befestigungsschiene als Randfixierung,
einschl. aller Materialien.
Menge: 1,000 St
Zuordnung: 300000000

**03.01.0180 Regenfallrohr, kreisförmig DN100**
Fallrohr rund aus Stahl, feuerverzinkt, nach DIN EN
1123 mit erhöhtem Qualitätsstandard gemäß RAL-
Gütezeichen GZ-694, mit 2-Kammern-
Steckmuffenverbindung, Baustoffklasse A1, formstabil,
bruchfest, rückstausicher, Innenbeschichtung gemäß DIN
EN ISO 2178 auf Basis einer 2K-Epoxid-Kombination,
jedes Teilstück mit 1 Muffe, DN 100, einschließlich
Befestigung an Unterkonstruktion aus Mauerwerk,
Stahlbeton o.ä., für die Ausführung der Einzellängen
sind die erforderlichen Passstücke einzukalkulieren.
Befestigung mit Rohrschelle an Verblendmauerwerk als
Vorsatzschale, einschl. Anschluss an das Standrohr.

Fabrikat der Planung: Loro-X-Rohr oder gleichwertig

angebotenes Fabrikat:

'..................'
vom Bieter auszufüllen
Menge: 50,000 m
Zuordnung: 300000000

**03.01.0190 Regenfallrohr Rohrbogen**
Rohrbogen im System des zuvor beschriebenen
Regenfallrohres

Nennweite: DN 100
Nenn-Länge/Grad: 87
Außenmaße (HxB): 118 x 215 mm
Menge: 11,000 St
Zuordnung: 300000000

**03.01.0200 Regenfallrohr Abzweig**
Abzweig im System des zuvor beschriebenen
Regenfallrohres, 87 Grad,

Nennweite: DN 100
Nenn-Länge/Grad: 87
Außenmaße (HxB): 118 x 118 mm
Menge: 11,000 St
Zuordnung: 300000000

**03.01.0210 Regenfallrohr Verschlussstopfen**
Verschlussstopfen im System des zuvor beschriebenen
Regenfallrohres, mit verlängertem Ende, aus Edelstahl,
nach DIN EN 1124 mit erhöhtem Qualitätsstandard gemäß
RAL-Gütezeichen GZ-694, Baustoffklasse A1, formstabil,
bruchfest, rückstausicher, Nennweite: DN 100
Außenmaße (HxB): 120 x 120 mm
Menge: 11,000 St
Zuordnung: 300000000

**03.01.0220 Regenfallrohr, kreisförmig DN70**
Fallrohr rund aus Stahl, feuerverzinkt, nach DIN EN
1123 mit erhöhtem Qualitätsstandard gemäß RAL-
Gütezeichen GZ-694, mit 2-Kammern-
Steckmuffenverbindung, Baustoffklasse A1, formstabil,
bruchfest, rückstausicher, Innenbeschichtung gemäß DIN
EN ISO 2178 auf Basis einer 2K-Epoxid-Kombination,
jedes Teilstück mit 1 Muffe, DN 70, einschließlich
Befestigung an Unterkonstruktion aus Mauerwerk,
Stahlbeton o.ä., für die Ausführung der Einzellängen
sind die erforderlichen Passstücke einzukalkulieren.
Befestigung mit Rohrschelle an Verblendmauerwerk als
Vorsatzschale, einschl. Anschluss an das Standrohr.

Fabrikat der Planung: Loro-X-Rohr oder gleichwertig

angebotenes Fabrikat:

'..................'
vom Bieter auszufüllen
Menge: 3,500 m
Zuordnung: 300000000

**03.01.0230 Standrohr mit Reinigungsdeckel 1000 mm DN 100**
Regenstandrohr, aus Stahl, feuerverzinkt, rund, mit
Reinigungsöffnung nach DIN EN 1123 mit erhöhtem
Qualitätsstandard, mit 2-Kammern-Steckmuffenverbindung,
Baustoffklasse A1, formstabil, bruchfest,
rückstausicher, langlebige Innenbeschichtung gemäß DIN
EN ISO 2178 auf Basis einer 2K-Epoxid-Kombination,
Farbton: Rotbraun, 1000 mm, DN 100,
Befestigung mit Rohrschelle an Verblendmauerwerk als
Vorsatzschale, einschl. Anschluss an die erdverlegte
Leitung.

Nennweite: DN 70
Nenn-Länge/Grad: 1000
Außenmaße (HxBxL): 84 x 101 x mm
Material und Farbe: Stahl feuerverzinkt, Silber

Fabrikat der Planung: Loro-X Standrohr M.R. 1000mm DN70
oder gleichwertig

angebotenes Fabrikat:

'..................'
vom Bieter einzufügen
Menge: 11,000 St
Zuordnung: 300000000

**03.01.0240 Standrohr mit Reinigungsdeckel 1000 mm DN 70**
Regenstandrohr, aus Stahl, feuerverzinkt, rund, mit
Reinigungsöffnung nach DIN EN 1123 mit erhöhtem
Qualitätsstandard, mit 2-Kammern-Steckmuffenverbindung,
Baustoffklasse A1, formstabil, bruchfest,
rückstausicher, langlebige Innenbeschichtung gemäß DIN
EN ISO 2178 auf Basis einer 2K-Epoxid-Kombination,
Farbton: Rotbraun, 1000 mm, DN 70,
Befestigung mit Rohrschelle an Verblendmauerwerk als
Vorsatzschale, einschl. Anschluss an die erdverlegte
Leitung.

Nennweite: DN 70
Nenn-Länge/Grad: 1000
Außenmaße (HxBxL): 84 x 101 x mm
Material und Farbe: Stahl feuerverzinkt, Silber

Fabrikat der Planung: Loro-X Standrohr M.R. 1000mm DN70
oder gleichwertig

angebotenes Fabrikat:

'..................'
vom Bieter einzufügen
Menge: 1,000 St
Zuordnung: 300000000

**03.01.0250 Attikaabdeck. Alu D 2mm Zuschnitt-B 1250mm 4xgekantet Trennlage**
StL-Nr. STLB-Bau 04/2026
Attikaabdeckung aus Aluminium DIN EN 485 und DIN EN
507, Dicke 2 mm, beschichtet,
Farbton 'RAL-Ton nach Wahl des AG'
Zuschnittbreite 1250 mm, 4 x gekantet, einschl.
Tropfkante als Falz, beidseitig, Nahtausbildung
gestoßen und hinterlegt, verdeckt befestigen mit
Vorstoßblechen, geschraubt, Untergrund Holzwerkstoff,
mit Gefälle, einschl. strukturierter Trennlage,
Ausführung gemäß Zeichnung,
Zeichnungs-Nr 'Attika Regeldetail'
.
Menge: 200,000 m
Zuordnung: 300000000

**03.01.0260 Außenecke Alu D 2mm Attikaabdeck.**
StL-Nr. STLB-Bau 04/2026
Außenecke, aus Aluminium, Dicke 2 mm, zur
Attikaabdeckung, Winkel 90 Grad, Nahtausbildung
geklebt.
Menge: 6,000 St
Zuordnung: 300000000

**03.01.0270 Innenecke Alu D 2mm Attikaabdeck.**
StL-Nr. STLB-Bau 04/2026
Innenecke, aus Aluminium, Dicke 2 mm, zur
Attikaabdeckung, Winkel 90 Grad, Nahtausbildung
geklebt.
Menge: 2,000 St
Zuordnung: 300000000

### 04 Stundenlohnarbeiten

#### 04.01 Stundenlohnarbeiten

**04.01.0010 Vorarbeiter/-in sämtliche Kosten/Zuschläge**
StL-Nr. STLB-Bau 04/2026
Stundenlohnarbeiten durch Vorarbeiter/-in
der Verrechnungssatz für die jeweilige Arbeitskraft
umfasst sämtliche Aufwendungen wie Lohn- und
Gehaltskosten, Lohn- und Gehaltsnebenkosten, Zuschläge,
lohngebundene und lohnabhängige Kosten, sonstige
Sozialkosten, Gemeinkosten, Wagnis und Gewinn.
Menge: 30,000 h
Zuordnung: 300000000

**04.01.0020 Facharbeiter/-in sämtliche Kosten/Zuschläge**
StL-Nr. STLB-Bau 04/2026
Stundenlohnarbeiten durch Facharbeiter/-in
der Verrechnungssatz für die jeweilige Arbeitskraft
umfasst sämtliche Aufwendungen wie Lohn- und
Gehaltskosten, Lohn- und Gehaltsnebenkosten, Zuschläge,
lohngebundene und lohnabhängige Kosten, sonstige
Sozialkosten, Gemeinkosten, Wagnis und Gewinn.
Menge: 30,000 h
Zuordnung: 300000000

**04.01.0030 Bauhelfer/-in sämtliche Kosten/Zuschläge**
StL-Nr. STLB-Bau 04/2026
Stundenlohnarbeiten durch Bauhelfer/-in
der Verrechnungssatz für die jeweilige Arbeitskraft
umfasst sämtliche Aufwendungen wie Lohn- und
Gehaltskosten, Lohn- und Gehaltsnebenkosten, Zuschläge,
lohngebundene und lohnabhängige Kosten, sonstige
Sozialkosten, Gemeinkosten, Wagnis und Gewinn.
Menge: 30,000 h
Zuordnung: 300000000
